# Pompe à chaleur réversible

- Propriété du fichier: CYPE INGENIEROS, S.A.
- Format: FIEBDC-3/2002
- Devise: EUR
- Coûts indirects: 3.00 %
- Frais généraux: 13.00 %
- Bénéfice: 6.00 %
- TVA: 20.00 %

## T Équipements techniques

### TV Climatisation et ventilation

#### TVP PAC et roof-top

**TVP020** U Pompe à chaleur réversible, air-eau, modèle Ecolean EAR 0091SKHN "LENNOX", puissance frigorifique nominale de 8,8 kW (température d'entrée de l'air: 35°C; température de sortie de l'eau: 7°C, écart de température: 5°C), puissance calorifique nominale de 9 kW (température humide d'entrée de l'air: 7°C; température de sortie de l'eau: 45°C, écart de température: 5°C), avec groupe hydraulique (vase d'expansion de 5 l, pression nominale disponible de 196 kPa) et ballon tampon de 50 l, débit d'eau nominal de 1,51 m³/h, et puissance sonore de 73 dBA; avec interrupteur de débit, filtre, manomètres, vanne de sécurité et purgeur automatique d'air, avec réfrigérant R-407C, avec thermomètres, pour installation en extérieur. Totalement montée, connectée et mise en marche par l'entreprise installatrice pour le contrôle de son bon fonctionnement.
Pompe à chaleur réversible, air-eau, modèle Ecolean EAR 0091SKHN "LENNOX", puissance frigorifique nominale de 8,8 kW (température d'entrée de l'air: 35°C; température de sortie de l'eau: 7°C, écart de température: 5°C), puissance calorifique nominale de 9 kW (température humide d'entrée de l'air: 7°C; température de sortie de l'eau: 45°C, écart de température: 5°C), avec groupe hydraulique (vase d'expansion de 5 l, pression nominale disponible de 196 kPa) et ballon tampon de 50 l, débit d'eau nominal de 1,51 m³/h, et puissance sonore de 73 dBA; avec interrupteur de débit, filtre, manomètres, vanne de sécurité et purgeur automatique d'air, avec réfrigérant R-407C, avec thermomètres, pour installation en extérieur. Totalement montée, connectée et mise en marche par l'entreprise installatrice pour le contrôle de son bon fonctionnement.
Inclut: Implantation de l'unité. Mise en place et fixation de l'unité et de ses accessoires. Connecté aux réseaux de conduction d'eau, électrique et de récupération des condensats. Mise en marche.
Critère de métré de projet: Nombre d'unités prévues, selon documentation graphique du Projet.
Critère de mesure de l'ouvrage: On mesurera le nombre d'unités réellement exécutées selon les spécifications du Projet.
Critère d'évaluation économique: Le prix ne comprend pas les éléments antivibratoires de sol.

| Code | U | Désignation | Quantité | Prix | Montant |
|---|---|---|---|---|---|
| mt42bcl005ea | U | Pompe à chaleur réversible, air-eau, modèle Ecolean EAR 0091SKHN "LENNOX", puissance frigorifique nominale de 8,8 kW (température d'entrée de l'air: 35°C; température de sortie de l'eau: 7°C, écart de température: 5°C), puissance calorifique nominale de 9 kW (température humide d'entrée de l'air: 7°C; température de sortie de l'eau: 45°C, écart de température: 5°C), avec groupe hydraulique (vase d'expansion de 5 l, pression nominale disponible de 196 kPa) et ballon tampon de 50 l, débit d'eau nominal de 1,51 m³/h, et puissance sonore de 73 dBA; avec interrupteur de débit, filtre, manomètres, vanne de sécurité et purgeur automatique d'air. (matériau) | 1.000 | 5153.00 | 5153.00 |
| mt37www050c | U | Manchon antivibration, en caoutchouc, avec filet de 1", pour une pression maximale de travail de 10 bar. (matériau) | 2.000 | 16.60 | 33.20 |
| mt42www050 | U | Thermomètre bimétallique, diamètre de sphère de 100 mm, avec prise verticale, avec tube plongeur en 1/2", échelle de température de 0 à 120°C. (matériau) | 2.000 | 21.00 | 42.00 |
| mo005 | h | Compagnon professionnel III/CP2 installateur de climatisation. (main-d'œuvre) | 9.767 | 26.36 | 257.46 |
| mo104 | h | Ouvrier professionnel II/OP installateur de climatisation. (main-d'œuvre) | 9.767 | 23.22 | 226.79 |
| % | % | Coûts directs complémentaires | 2 % | 5712.45 | 114.25 |
|  |  | Coûts directs |  |  | 5826.70 |
